# Mefisto - Hochhaus - Vertrag
Leistungsbeschreibung (GAEB DA XML 3.1, DA81)
Projekt: MF_000
Währung: EUR
Nebenangebote zugelassen: ja
Erstellt mit: GXML Toolbox V3.11 R20091211, iTWO_64_beta V2.3.371, 09.09.2011

## 1 Bauherren-LV
Datum: 21.06.2011
EP-Anteile: Löhne; Stoffe; Geräte; Sonstiges

### Los 1 Los 1

#### Abschnitt 1.1 Beton- und Stahlbetonarbeiten

**1.1.10 Schalung Stützen d=60cm**
*** EP-Aufgliederung gefordert
Schalung für Rundstützen fachgerecht herstellen für d=60cm und H=2,35m und Betongüteklasse C30/37
keine weiteren Sichtbetonanforderungen
Menge: 2668,248 m2; EP: 49,760; GB: 132772,02
Voraussichtliche Abrechnungsmenge: 2668,248
Zeitansatz: 0,80

**1.1.20 Bewehrung Stützen d=60cm**
*** EP-Aufgliederung gefordert
Betonstabstahl DIN 488 - BSt 500 S, alle Nenndurchmesser und in allen Längen bzw. als Lagermatten, für alle Stützen bis d=60cm, H=2,35m, Bewehrungsgehalt 275 kg/m³, liefern, schneiden, biegen und fachgerecht einbauen
Menge: 109,350 t; EP: 767,780; GB: 83956,74
Voraussichtliche Abrechnungsmenge: 109,350
Zeitansatz: 0,05

**1.1.30 Beton Stützen d=60cm**
*** EP-Aufgliederung gefordert
Beton (Ortbeton) herstellen, liefern und fachgerecht einbauen für alle Rundstützen mit Expositionsklasse XC 1,  Festigkeitsklasse C30/37, bis d=60cm und H=2,35m
Menge: 397,458 m3; EP: 181,010; GB: 71943,87
Voraussichtliche Abrechnungsmenge: 397,458
Zeitansatz: 2,00

**1.1.40 Schalung Stützen d=70cm**
*** EP-Aufgliederung gefordert
Schalung für Rundstützen fachgerecht herstellen für d=70cm und H=2,35m und Betongüteklasse C30/37
keine weiteren Sichtbetonanforderungen
Menge: 131,274 m2; EP: 49,760; GB: 6532,19
Voraussichtliche Abrechnungsmenge: 131,274
Zeitansatz: 0,80

**1.1.50 Bewehrung Stützen d=70cm**
*** EP-Aufgliederung gefordert
Betonstabstahl DIN 488 - BSt 500 S, alle Nenndurchmesser und in allen Längen bzw. als Lagermatten, für alle Stützen bis d=70cm, H=2,35m, Bewehrungsgehalt 275 kg/m³, liefern, schneiden, biegen und fachgerecht einbauen
Menge: 6,246 t; EP: 767,780; GB: 4795,55
Voraussichtliche Abrechnungsmenge: 6,246
Zeitansatz: 0,05

**1.1.60 Beton Stützen d=70cm**
*** EP-Aufgliederung gefordert
Beton (Ortbeton) herstellen, liefern und fachgerecht einbauen für alle Rundstützen mit Expositionsklasse XC 1,  Festigkeitsklasse C30/37, bis d=70cm und H=2,35m
Menge: 22,734 m3; EP: 181,010; GB: 4115,08
Voraussichtliche Abrechnungsmenge: 22,734
Zeitansatz: 2,00

**1.1.70 Schalung Stützen d=75cm**
*** EP-Aufgliederung gefordert
Schalung für Rundstützen fachgerecht herstellen für d=75cm und H=2,35m und Betongüteklasse C30/37
keine weiteren Sichtbetonanforderungen
Menge: 138,996 m2; EP: 49,760; GB: 6916,44
Voraussichtliche Abrechnungsmenge: 138,996
Zeitansatz: 0,80

**1.1.80 Bewehrung Stützen d=75cm**
*** EP-Aufgliederung gefordert
Betonstabstahl DIN 488 - BSt 500 S, alle Nenndurchmesser und in allen Längen bzw. als Lagermatten, für alle Stützen bis d=75cm, H=2,35m, Bewehrungsgehalt 275 kg/m³, liefern, schneiden, biegen und fachgerecht einbauen
Menge: 7,164 t; EP: 767,780; GB: 5500,38
Voraussichtliche Abrechnungsmenge: 7,164
Zeitansatz: 0,05

**1.1.90 Beton Stützen 75cm**
*** EP-Aufgliederung gefordert
Beton (Ortbeton) herstellen, liefern und fachgerecht einbauen für alle Rundstützen mit Expositionsklasse XC 1,  Festigkeitsklasse C30/37, bis d=75cm und H=2,35m
Menge: 26,064 m3; EP: 181,010; GB: 4717,84
Voraussichtliche Abrechnungsmenge: 26,064
Zeitansatz: 2,00

**1.1.100 Zuschlag für Blitzschutz**
*** EP-Aufgliederung gefordert
Zuschlag für Blitzschutz bei  allen Aussenstüzen für d=60cm und H=2,35m und Betongüteklasse C30/37
Menge: 0,000 m; EP: 42,650; GB: 0,00
Voraussichtliche Abrechnungsmenge: 0,000
Zeitansatz: 1,00

**1.1.110 Schalung Innenwände**
*** EP-Aufgliederung gefordert
Schalung für alle Innenwände fachgerecht herstellen bis H=3m und d=50cm
Menge: 18927,052 m2; EP: 23,770; GB: 449896,03
Voraussichtliche Abrechnungsmenge: 18927,052
Zeitansatz: 0,43

**1.1.120 Bewehrung Innenwände**
*** EP-Aufgliederung gefordert
Betonstabstahl/Betonstahlmatten DIN 488 - BSt 500 S+M,alle Nenndurchmesser und in allen Längen bzw. als Lagermatten, für alle Innenwände, liefern, schneiden, biegen und fachgerecht verlegen. Bewehrungsgehalt: 75 kg/m³
Menge: 304,937 t; EP: 687,010; GB: 209494,77
Voraussichtliche Abrechnungsmenge: 304,937
Zeitansatz: 0,40

**1.1.130 Beton Innenwände**
*** EP-Aufgliederung gefordert
Beton für alle Innenwände fachgerecht herstellen, liefern und einbauen bis H=3m und d=50cm Expositionsklasse XC 1 und Festigkeitsklasse C 30/37
Menge: 4065,221 m3; EP: 123,430; GB: 501770,23
Voraussichtliche Abrechnungsmenge: 4065,221
Zeitansatz: 0,65

**1.1.140 Zuschlag Kernwände SB 3**
*** EP-Aufgliederung gefordert
Zuschlag für alle Kernwände im Treppenhaus mit Sichtbetonanforderung SB 3
Menge: 0,000 m2; EP: 42,650; GB: 0,00
Voraussichtliche Abrechnungsmenge: 0,000
Zeitansatz: 1,00

**1.1.150 Schalung Decken**
*** EP-Aufgliederung gefordert
Schalung inkl Unterstellung/Rüstung für alle Decken fachgerecht herstellen bis Deckenstärken d=35cm
Menge: 26269,857 m2; EP: 30,670; GB: 805696,51
Voraussichtliche Abrechnungsmenge: 26269,857
Zeitansatz: 0,45

**1.1.160 Bewehrung Decken**
*** EP-Aufgliederung gefordert
Betonstabstahl/Betonstahlmatten DIN 488 - BSt 500 S+M, alle Nenndurchmesser und in allen Längen bzw. als Lagermatten,
für alle Decken (Ortbeton), liefern, schneiden, biegen und fachgerecht verlegen; Bewehrungsgehalt: 125 kg/m³
Menge: 1149,313 t; EP: 691,270; GB: 794485,60
Voraussichtliche Abrechnungsmenge: 1149,313
Zeitansatz: 0,50

**1.1.170 Beton Decken**
*** EP-Aufgliederung gefordert
Beton für alle Decken fachgerecht herstellen, liefern und einbauen für Deckenstärken bis d=35cm Expositionsklasse XC 1 und Festigkeitsklasse C=30/37
Menge: 9194,459 m3; EP: 114,900; GB: 1056443,34
Voraussichtliche Abrechnungsmenge: 9194,459
Zeitansatz: 0,45

Summe Abschnitt 1.1 Beton- und Stahlbetonarbeiten: 4139036,59

Summe Los 1 Los 1: 4139036,59

Summe 1 Bauherren-LV: 4139036,59; USt %: 19,00; Summe brutto: 4925453,54
